# Treppenhausanstrich
Angebotsaufforderung (GAEB 90, DA83)
Währung: EUR

## Treppenhausanstrich
Datum: 31.07.24

*Hinweis*
BAUVORHABEN

Essen, Holunderweg 1 / Alfredstr. 309+311

Beginn:  Mitte August 2024 (Treppenhausanstrich
November 24)
Fertigstellung:  gem. noch folgendem Bauzeitenplan

3 Häuser
Holunderweg 1  7 Geschosse  2 Spänner  13
Mieteinheiten
Alffredstr. 309  2 Geschosse  2 Spänner  4
Mieteinheiten
Alffredstr. 311  2 Geschosse  1 Spänner  2
Mieteinheiten

Die Arbeiten finden in einem Bauabschnitt statt.

Durchzuführende Arbeiten gesamt:

- Gerüstbau
- Wärmedämmfassade
- Kellerdeckendämmung
- Satteldacherneuerung Alfredstr. 309+311
- Flachdacherneuerung inkl. Terrassenumlauf Umlauf im
6.OG
- Fenstererneuerung
- Erneuerung WE-Türen im Treppenhaus
- Erneuerung der Haustür Holunderweg 1
- Einbau T30-Türen in Keller und Dachgeschoss
Alfredstr. 309+311
- Abbruch der vorhandenen Balkonanlagen
- Errichtung von Vorsatzbalkonen
- Zählerzentralisierung
- Einbau Videosprechanlage
- Vordachmontage
- Treppenhausanstrich inkl. Keller und Mansardenbereich
- Umgestaltung Außenanlagen

Die Arbeiten diverser Gewerke werden entsprechend vor
oder nach der Gesrüststellung durchgeführt

Zusätzliche Technische Vorschriften  (ZTV)
==================================

1. Algemeines
Für Angebot, Lieferung, Ausführung und Abrechnung
gelten neben dem Leistungs- verzeichnis:
die neusten DIN-Normen, VDE- und VDI-Richtlinien
die Vorschriften der zuständigen Behörden (z.B.
Bauaufsicht, Gewerbeaufsicht, Brandverhütung,
TÜV),Bau-Berufsgenossenschaften und
Versorgungsbetriebe, die Bestimmungen der
Gerüstbauordnung

2. Ausführung
Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:
die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================
Sachbearbeiter:
Bauleitung:  Herr Lindenberg Tel. 0208 - 97064 489
Gemeinsame Ortsbesichtigungen finden nicht statt.
Der Bieter hat sich selbst, vor Angebotsabgabe, an der
Baustelle hinreichend zu innformieren.
Bedenken  gegen die vorgesehene Ausführung sind vor
Angebotsabgabe geltend zu machen.

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Malerarbeiten

1.
Maßgebend für die Lieferung und Ausführung der
Leistungen sind die ATV in der VOB-Teil C und weitere
DIN-Vorschriften. Alle Leistungen sind nach dem zum
Zeitpunkt der Ausführung geltenden Normen,
Verordnungen, Richtlinien etc. auszuführen.
Folgende Vorschriften sind besonders zu beachten:
DIN 18363  Anstricharbeiten
DIN 18361  Verglasungsarbeiten
DIN 4102  Brandverhalten von Baustoffen
DIN 4108  Wärmeschutz im Hochbau
DIN  4109  Schallschutz
DIN 18202  Maßtoleranzen im Hochbau
GEG  Gebäude-Energie-Gesetz
Die Allgemein anerkannten Regeln der Technik (
a.a.R.d.T.)

Unfallverhütungsvorschriften/ Regeln der BG Bau
(Berufsgenossenschaft der Bauwirtschaft)
BGV  BG-Vorschriften
BGR  BG-Regeln
BGI  BG-Informationen
BGG  BG-Grundsätze
BetrSichV  Betriebssicherheitsverordnung mit den
dazugehörigen technischen Regeln "TRBS"
a.a.R.d.T.  Die Allgemein anerkannten Regeln der
Technik

Die Baustellenordnung der Covivio Immobilien GmbH
(siehe unter: www.covivio.immo/Handwerkermarktplatz)

Grundsätzlich sind nur Produkte zu verarbeiten die
entsprechend der europäischen Richtlinien eine
CE-Kennzeichnung  unterliegen und besitzen. Bezüglich
der Wärmeleitfähigkeit sind zusätzlich zur
CE-Kennzeichnung nur Baupro- dukte zugelassen, die
zudem einer Fremdüberwachung einer von Ländern zugelassenen Stelle unterliegen und entsprechend überwacht
sind.  Abfragen zu den angebotenen Produkten/Fabrikaten
erfolgen in den jeweiligen Positionen oder unter
"Produktabfrage".

Verarbeitungsbedingungen: Grundsätzlich sind die
Ausführungsanweisungen und/oder die Technischen
Merkblätter der Hersteller genauestens zu beachten.
Die Mindestverarbeitungstemperaturen der Materialien
dürfen in keinem Fall unterschritten werden.
Vor Anstrich auf Holz ist die Holzfeuchtigkeit
festzustellen. Bei einer höheren Feuchtigkeit als 15%
darf nicht gestrichen werden.

Für die allgemeinen Anstricharbeiten können die
Erzeugnisse folgender Firmen eingesetzt werden:
Brillux, Caparol, STO, Herbol, Sikkens
Die Farbtöne sind in Absprache mit der Bauleitung
festzulegen.
Für farbige Dispersions - Anstrichsysteme, einschl.
deren Putze, gelten folgende Farbtonstufen:
hell getönt  Hellbezugswert  65 %
mittel getönt  Hellbezugswert  64,9 % - 25 %
satt getönt  Hellbezugswert  24,9 %

Vorhandene Dichtungen an Zargen, Türen, Fenstern u.
dgl. sind, soweit möglich, vor den Arbeiten zu
entfernen und anschließend wieder einzubauen,
anderenfalls sind sie abzukleben. Das gilt in gleicher
Weise für Beschläge.

Soweit eine Ausbesserung von Fehlstellen erforderlich
ist, wird diese bis zur vollständigen Glätte
ausgeführt. Bei Beschichtungen auf Lösungsmittelbasis
ist unbedingt eine ausreichende Trocknung der einzelnen
Schichten zu sichern.

Im Außenbereich dürfen nur ausdrücklich für außen
bestimmte oder geeignete Materialien eingesetzt werden.
Vor dem Überstreichen von Dichtstoffen hat sich der
Auftragnehmer Gewissheit über die Verträglichkeit der
Stoffe zu verschaffen. Werden vom AN selbst Dichtstoffe
verwendet, so sind sie grundsätzlich nicht zu
überstreichen, sondern farblich entsprechend
auszuwählen. Fugen unbekannter stofflicher Grundlage
sollen nicht überstrichen werden, sie sind vorher
abzukleben.

Der Anbieter hat sich vor Angebotsabgabe über die
baulichen und technischen Gegebenheiten des Objekts zu
informieren, zur Erstellung des Angebots wird empfohlen
eine Baustellenbegehung durchzuführen. Nachforderungen
aus Nichtkenntnis der Baustellenbesonderheitenkönnen
nicht anerkannt werden.

Soweit im Text nichts anderes beschrieben ist, ist die
Lieferung der erforder- lichen Materialien in die
Leistungspreise einzukalkulieren.
Es gelten die Aufmaß- und Abrechnungsvorschiften der
ATV DIN 18363.
Die Planungsunterlagen werden vom AG zur Verfügung
gestellt.

2.
Material- u. Unterkunftsräume werden bauseits nicht
gestellt.
Die vorhandenen WC-Einrichtungen sind unentgeldlich zu
Nutzen.
Bauaufzüge und Gerüste werden bauseits nicht gestellt,
vorhandene Fassadengerüste können genutzt werden.
Strom u. Wasseranschlüsse sind an der Baustelle
vorhanden.

3.
Sämtliche evtl. anfallende Beistemm- und Spitzarbeiten
in kleinem Umfang sind, sofern sie nicht im
Leistungsverzeichnis gesondert aufgeführt sind, in den
Einheitspreisen einzukalkulieren.

4.
Die Baustelle ist täglich sauber zu halten und
sämtliche Schutt und Materialreste sind ohne besondere
Aufforderung vom AN zu entsorgen.
Der Auftraggeber behält sich vor Bauschuttcontainer
aufzustellen und die hierfür anfallenden Kosten
anteilig auf die ausführenden Firmen umzulegen und von
der Schlußrechnung in Abzug zu bringen.

### Bereich 01 Holunderweg 1, Alfredstr. 309+311

#### Abschnitt 01.01 Treppenhausanstrich

**01.01.0010 Abdeckarbeiten**
Alle Flächen der Böden und Treppenläufe mit starkem
Abdeckpapier 2-fach oder mit Filzpappe schützen und
allseitig dieRänder abkleben.

Alle anderen Bauteile, wie Türen, Fenster, Geländer
usw. sind vor Verunreinigungen ebenfalls zu schützen
und sind in den EP einzukalkulieren.
Menge: 210,000 m²

**01.01.0020 Wandschlitze bis zu einer Breite von 6 cm**
*** Bedarfsposition ohne GB
Wandschlitze bis zu einer Breite von 6 cm nach
Verlegung der E-Leitungen sauber schließen und an den
vorhandenen Wandputz übergangslos angleichen.
Menge: 1,000 m

**01.01.0030 Wandschlitze bis zu einer Breite von 10 cm**
*** Bedarfsposition ohne GB
Wandschlitze bis zu einer Breite von 10 cm nach
Verlegung der E-Leitungen sauber schließen und an den
vorhandenen Wandputz übergangslos angleichen.
Menge: 1,000 m

**01.01.0040 Innenwandputz herstellen**
Innenwandputz, fachgerecht einlagig als Reparaturputz
bis 1,5 cm stark herstellen.
Der Untergrund ist entsprechend vorzubereiten. Der Putz

ist an die angrenzenden Flächen anzuarbeiten. Die Oberfläche ist sauber abzufilzen.
Material: Gipsputz oder Gipskalkputz
Menge: 70,000 m²

**01.01.0050 Spachtelung**
Zweimalige Spachtelung mit Briplast
Mineral-Handspachtel leicht ELF 1886 nach der
Trocknung.
Grundanstrich der gespachtelten Fläche mit
Brillux -Lacryl Tiefgrund ELF 595 o.glw.
Menge: 620,000 m²

**01.01.0060 Floc-System aufbringen**
Lose Altanstriche restlos entfernen und mit Brillux
Isogrund 924 grundieren. Die gesamten Flächen bis zur
Glätte spachteln und mit Brillux Lacryl Tiefgrund LF
595 grundieren.

Zwischenbeschichtung mit Brillux Crativ-Floc, Basis LF
46, gleichmäßig satt auftragen und Brillux Floc 47 mit
Beflockungspistole in die frische Basis einspritzen.
Farbton 153

Nach Trocknung hochstehende Chips durch Abbürsten oder
Schleifen entfernen.

Schlußbeschichtung mit Brillux Creativ Floc-Finish LF
48, transparent, seidenmatt.
Menge: 620,000 m²

**01.01.0070 Fugen zwischen den Bauteilen**
Fugen zwischen den Bauteilen mit Acryl-Fugenmasse
versiegeln.
Menge: 800,000 m

**01.01.0080 Schmutzband**
Menge: 250,000 m

**01.01.0090 Deckenflächen und Treppenwangen**
Deckenflächen und Treppenwangen
mit Dispersionsfarbe streichen inkl. abwaschen,
grundieren und ausbessern von Kleinststellen. Bei
Wasserflecken sind entsprechende Isolieranstriche
vorzusehen.

Waschbeständig, matt, Brillux Perlweiß LF 950.
Menge: 250,000 m²

**01.01.0100 Stahltreppengeländer**
Stahltreppengeländer, Pfosten mit Untergurt sowie
Füllstäben,
gründlich reinigen und entrosten.

1 Grundanstrich mit Korrosionsschutz
1 Spachtelung der Unebenheiten mit Lackspachtel
1 Zwischenanstrich und
1 Schlußanstrich Kunstharzlack

Farbton nach Angabe durch den AG
Menge: 100,000 m

**01.01.0110 Kellerflächen m. Dispersionsfarbe streichen**
Decken- und Wandflächen in Kellerräumen, Waschküchen
und
Trockenböden einmal mit waschbeständiger
Dispersionsfarbe
deckend streichen.

Nassabriebbeständigkeitsklasse 3

Malerweiss LF oder gleichwertig

Farbton: weiss
Menge: 650,000 m²

**01.01.0120 Bodenbeschichtung Keller**
Boden-Beschichtung auf vorbereitetem Untergrund mit
folgendem Aufbau:

Verunreinigungen entfernen, grobe Fehlstellen sind
auszubessern/ beizuspacheln

Grundbeschichtung mit Dispersionsfarbe,
wasserverdünnbar, pigmentiert, mit 30 Gew.-% Wasser
verdünnt.
Erzeugnis: wie Schlußbeschichtung

Zwischenbeschichtung mit Dispersionsfarbe, wasserver,
dünnbar.
Erzeugnis: wie Schlußbeschichtung

Schlußbeschichtung mit Dispersionsfarbe, wasserverdünnbar, abriebfest, seidenmatt, pigmentiert.
Farbton: grau nach Angabe
Menge: 230,000 m²

**01.01.0130 Lackierung Holzbrettertüren im KG**
Holbrettertüren im Kellergeschoss lackieren

1 Zwischenanstrich und
1 Schlußanstrich Kunstharzlack

Farbton nach Angabe durch den AG
Menge: 50,000 m²

**01.01.0140 Lackierung Stahlflächen von FH-Türen**
FH-Türen lackieren

1 Grundanstrich mit Korrosionsschutz
1 Spachtelung der Unebenheiten mit Lackspachtel
1 Zwischenanstrich und
1 Schlußanstrich Kunstharzlack

Farbton nach Angabe durch den AG
Menge: 60,000 m²

**01.01.0150 Lackierung Rippenheizkörper**
Lackierung der Einzelglieder von Rippenheizkörpern im
Treppenhaus

h: ca. 1,20 b: ca. 5 cm t: ca. 25cm

1 Grundanstrich
1 Spachtelung der Unebenheiten
1 Zwischenanstrich und
1 Schlußanstrich mit Heizkörperlack

Farbton nach Angabe durch den AG
Menge: 200,000 Stck

#### Abschnitt 01.02 Stundenlohn

**01.02.0010 Stundenlohn Facharbeiter**
*** Bedarfsposition ohne GB
Für evtl. erforderliche Arbeiten, die nicht im
Leistungsverzeichnis erfasst sind und gegen
Nachweis zur Ausführung kommen, werden
verrechnet für:  Facharbeiter
Menge: 1,000 Std

**01.02.0020 Stundenlohn Helfer**
*** Bedarfsposition ohne GB
Für evtl. erforderliche Arbeiten, die nicht im
Leistungsverzeichnis erfasst sind und gegen
Nachweis zur Ausführung kommen, werden
verrechnet für:  Helfer
Menge: 1,000 Std

USt %: 19,00
